# Leistungsbeschreibung (GAEB 90, DA81)

## AUSSCHREIBEN.DE

### 01 SeTec Sicherheitstechnik GmbH

*Hinweis*
SeTec Vertriebsgesellschaft für Brand- und Einbruchmeld
esysteme mbH

Hauptstraße 40 a
D-82229 Seefeld
Telefon +49 (0)8152 9913-0
Fax +49 (0)8152 9913-20
info@setec-gmbh.net
http://www.setec-gmbh.net

#### 01.01 Störmeldezentralen

**01.01.0001 Störmeldezentrale SMZ 10 mit 5 Gruppen**
Störmeldezentrale SMZ 10 mit 5 Gruppen
Folgende Leistungsmerkmale stehen serienmäßig zur
Verfügung:
- Grundgerät mit Netzteil-/Haupteinschub
- 5 Störmeldegruppen, kompakte Ausführung
- erweiterbar auf 10 Störmeldegruppen mit einer
weiteren Steckkarte
- mit Notstromversorgung 12 V / 1,2 Ah
- alle Gruppen als Ruhestromlinie mit einem
Abschlusswiderstand (12K-Ohm)
- Schließer und Öffner als Meldekontakt anschließbar
- Summenalarm
- ein potentialfreier Relaiskontakt zur
Prioritätenrelaisbildung je 5er-Einheit
- Anschaltung aller Gruppen als Ruhe und/oder
Arbeitstrommeldung
- akustischer Signalgeber
- Lampenprüf-, Blink- und Quittierschaltung
- Gehäuse aus Aluminium, eloxiert

Technische Daten:
Ausgang ext. Verb. : 800 mA / 12 V
Maße BxHxT/mm : 175 x 240 x 130
Gewicht : 3 kg
Farbe : natur / Alu-eloxiert
SeTec Art.-Nr.: S10831S
Menge: 0,000

**01.01.0002 5 fach-Gruppenkarte zu SMZ 10 / 30 / 50**
5 fach-Gruppenkarte zu SMZ 10 / 30 / 50
Folgende Leistungsmerkmale stehen serienmäßig zur
Verfügung:
- Ruhe- und/oder Arbeitsstrommeldung für
5 Störmeldegruppen
- ausgeführt als Steckkarte
- zur Erweiterung der SMZ 10, SMZ 30, SMZ 50
- ein potentialfreier Relaiskontakt zur
Prioritätenrelaisbildung je 5er-Einheit
- je Meldung ein Parallelausgang für LED-Anzeige

Technische Daten:
Maße BxHxT/mm : 30 x 130 x 85
Parallelausgang LED : 80 mA
Gewicht : 150 g
SeTec Art.-Nr.: S10825S
Menge: 0,000

**01.01.0003 5 fach-Gruppenkarte zu SMZ (verstärkt)**
5 fach-Gruppenkarte zu SMZ (verstärkt)
- Ruhe- und/oder Arbeitsstrommeldung für 5 Gruppen
- Schließer und Öffner als Meldekontakt anschließbar
- ausgeführt als Steckkarte
- zur Erweiterung der SMZ 10, SMZ 30, SMZ 50
- ein potentialfreier Relaiskontakt je 5er-Einheit
- je Meldung ein Parallelausgang für LED-Anzeige

Technische Daten:
Maße BxHxT/mm : 30 x 130 x 85
Parallelausgang LED : 150 mA
Gewicht : 150 g
SeTec Art.-Nr.:S10825SA
Menge: 0,000

**01.01.0004 5 fach Relaiskarte zu SMZ 10/30/50**
5 fach Relaiskarte zu SMZ 10/30/50
- ausgeführt als Steckkarte
- passend zu SMZ 10, SMZ 30, SMZ 50
- 5 Relais mit zwei potentialfreien Wechselkontakten

Technische Daten:
Maße BxHxT/mm : 30 x 130 x 85
Leistung : 60 VA
Relais : 2 mA / 12 V
Kontaktbelastbarkeit : 125 V AC / DC / 1,25 A
Gewicht : 150 g
SeTec Art.-Nr.: S61904A
Menge: 0,000

**01.01.0005 Störmeldezentrale SMZ-WEB mit 8 Gruppen**
Störmeldezentrale SMZ-WEB mit 8 Gruppen
Folgende Leistungsmerkmale stehen serienmäßig zur
Verfügung:
- Grundgerät mit Hauptplatine und Webserver
- externe Stromversorgung 230V AC / 24V DC
- Programmierung und Bedienung über Webbrowser
- 32 LED Anzeigen in der Frontplatte möglich
- Windows Tool "Hausmeistertableau"
- Drucker über Netzwerkanschluss
- Email und SMS Versand über Internet
- Master Slave Vernetzung bis zu 8 Geräte / max. 128 Ei
ngänge
- 8 Störmeldegruppen, kompakte Ausführung
- erweiterbar auf 32 Störmeldegruppen mit weiteren Stec
kkarten
4 potentialfreie Kontakte auf der Hauptplatine
- Ausgänge erweiterbar auf max. 16 Stück
- 22 verschiedene Eingangstypen
- alle Gruppen als Ruhestromlinie mit verschiedenen
Abschlusswiderständen z.B. 12K-Ohm
- Schließer und Öffner als Meldekontakt anschließbar
- Summenalarm
- ein potentialfreier Relaiskontakt Sammelstörung
Prioritätenrelaisbildung über Eingangsgruppen
- Anschaltung aller Gruppen als Ruhe und/oder
Arbeitstrommeldung
- akustischer Signalgeber
- Lampenprüf-, und Quittiertaster
- formschönes Gehäuse aus ABS Kunststoff

Technische Daten:
Ausgang ext. Verb. : 800 mA / 12 V
Maße BxHxT/mm : 280 x 170 x 60
Schnittstellen : 10/100 BaseT und RS232
Gewicht : 1 kg
Gehäuse : ABS
Schutzart : IP54
SeTec Art.-Nr.S30010
Menge: 0,000

**01.01.0006 8 fach-Gruppenkarte zu SMZ-WEB**
8 fach-Gruppenkarte zu SMZ-WEB
Folgende Leistungsmerkmale stehen serienmäßig zur
Verfügung:
- Ruhe- und/oder Arbeitsstrommeldung für
8 Störmeldegruppen
- ausgeführt als Steckkarte
- zur Erweiterung der SMZ-WEB

Technische Daten:
Maße BxHxT/mm : 40 x 90 x 20
Parallelausgang LED : 50 mA
Gewicht : 100 g
SeTec Art.-Nr.: S30020
Menge: 0,000

**01.01.0007 8 fach Relaiskarte zu SMZ-WEB**
8 fach Relaiskarte zu SMZ-WEB
- ausgeführt als Steckkarte
- zur Erweiterung der SMZ-WEB
- 8 Relais mit zwei potentialfreien Wechselkontakten

Technische Daten:
Maße BxHxT/mm : 40 x 90 x 20
Leistung : 60 VA
Relais : 2 mA / 12 V
Kontaktbelastbarkeit : 125 V AC / DC / 1,25 A
Gewicht : 150 g
SeTec Art.-Nr.: S30030
Menge: 0,000

**01.01.0008 Softwaremodule zu SMZ-WEB "Hausmeistertableau"**
Softwaremodule zu SMZ-WEB "Hausmeistertableau"
Windows Anwendung die über LAN Meldungen der SMZ-WEB
darstellt.
Anzeige von:
- Störmeldung im Klartext
- Alarmmeldungen
-Statusanzeige der kpl. SMZ-WEB
- Akustisches Signal
- Pop up Fenster bei Statusänderung
- Quittierung des Summers

Technische Daten:
SeTec Art.-Nr.:S30040
Menge: 0,000
